# August-Rudloff-Straße 24-27
Angebotsaufforderung (GAEB 90, DA83)
DV-Nummer: 2
Währung: EUR
Auftraggeber: AWG Eisenach e.G., Stregdaer Allee 44a, 99817 Eisenach,

## Trockenbau/ Maurer
Datum: 12.12.12

### Bereich 10 Baustelleneinrichtungen

**10.10 Einrichten und Räumen**
Einrichten und Räumen der Baustelle,
Vorhalten der Baustelleneinrichtung
für sämtliche in der Leistungsbeschreibung aufgeführten
Leistungen,
hierzu gehören:
1. Bereitstellung u. Vorhaltung ausreichender
überdachter
  u. verschließbarer Lagerflächen
2. Bereitstellung u. Vorhaltung ausreichender
überdachter u.
  beheizter Baustellenunterkünfte
3. Bereitstellung u. Vorhaltung geeigneter
Kleintransporter für
  Materialtransporte auf der Baustelle
4. Bereitstellung u. Vorhaltung von Gerüsten u. Leitern
bis zum einer Höhe von 2,5 m
5. Bereitstellung u. Vorhaltung sowie Entsorgung von
Container
  für anfallende Materialreste u. Verpackungen incl.
sachgemäßer turnusmäßiger Entsorgung (einschließlich
Entsorgungsnachweis nach Verwertbarkeit der Stoffe)

ausgenommen sind die Gerüste über einer Höhe von 2,5 m
Menge: 1,000 psch
Zuordnung: 491

**10.20 Baustellen-WC**
Bereitstellung eines transportablen Baustellen-WC
über die gesamte Leistungszeit gemäß vorliegender
Ausschreibung,
Leistungszeit: siehe Bauzeitenplan
incl. einer erforderlichen turnusmäßigen Entleerung,
einschließlich eines mehrmaligen Umsetzens innerhalb
des Baustellenbreiches nach den Erfordernissen des
Baufortschrittes bzw. des Bauablaufplanes
Menge: 1,000 Stck
Zuordnung: 491

### Bereich 20 Abbrucharbeiten

**20.10 Abbruch der Zählerverkleidungen**
Vorhandene Verkleidungen der Elektro-
Zähler abbrechen,
Leistungsort: innerhalb der Treppenhäuser
Abmessungen: H x B x T in mm
  2.600 x 1.500 x 400 mm
vorh. Holz-/ Holzfaserplattenkonstruktionen
komplett demontieren, incl. aller Befestigungen u.
Unterkonstruktionen,
Demontage zur anschließenden Entsorgung,
einschließlich aller Transport- u. Entsorgungskosten,
unter Berücksichtigung von Einschränkungen durch
bereits verlegte technische Einbauten,
einschließlich verspchteln bzw. anspachteln eventueller

Unebenheiten bzw. Ausbrüche zur bestehenden
Wandkonstruktion,
Herstellen einer weiterverarbeitungsfähigen
Wandoberfläche,
Leistung als Komplettleistung herstellen
Menge: 20,000 Stck

**20.20 Abbruch vorh. Schachtkonstruktion**
Vorhandene Schachtkonstruktion
innerhalb bewohnter u. genutzter Küchen abbrechen,
2 seitige Konstruktion aus Holz-Faserplatten mit
Holz- Unterkonstruktion,
Abmessung: 600 x 600 mm
einschließlich demontieren aller Befestigungen,
incl. aller Transporte auf u. außerhalb der Baustelle,
Entsorgung nach entsprechender Verwertbarkeit,
incl. Entsoprgungs- bzw. Containergebühren
Menge: 40,000 Stck

**20.30 Abbruck Lüftungskanal**
Vorhandenen Lüftungskanal innerhalb genutzter u.
bewohnter Kühen abbrechen,
incl. Abbruch aller Einbauteile,
bestehend aus schach asbesthaligen u. zementgebundenen
Faserstoffen,
einschließlich aller Transporte auf u. außerhalb der
Baustelle,
Entsorgung incl. anfallender Entsorgungs- u.
Containergebühren (Entsorgungsnachweis nach
Abfallsatzung der Stadt Eisenach)
Menge: 125,000 lfdm

**20.40 Abbruch von mietereigenen Wandverkleidungen**
Abbruch von mietereigenen Wandverkleidungen u.
Einbauteilen,
aus Holz- u. Gibskortonbauteilen bzw.
Strangpressplatten,
incl. dem Abbruch eventueller Unterkonstruktionen,
einschließlich Verspachteln eventuell entstehender
Wandausbrüche mittels Gipsputz,
Herstellen einer anschließend
weiterverarbeitungsfähigen
Wandoberfläche,
incl. der kompletten Transporte sowie allen anfallenden
Entsorgungskosten als Komplettleistung herstellen
Menge: 52,000 m2
Zuordnung: 394

**20.50 Abbruch von Massivwänden**
Abbruch von massiven Wandkonstruktionen,
nichttragend,
als Betonfertigteil, bewehrt,
Stärke: bis 80 mm
Länge:  bis 700 mm
raumhoch,
incl. Besetigung des Abbruchgutes, einschließlich aller
Transportkosten sowie sachgemäß sortenreiner Entsorgung
Menge: 3,600 m3

**20.60 Betonschnitt**
Herstellen von Betonschnitten innerhalb von nichttragenden Raumzwischenwänden,
als Nassschnitt, im Bereich der WE als Schnitt zur
Türverbreiterung,
Wände aus Beton, bewehrt,
max. Wandstärke bis 160 mm
incl. aller Nebenarbeiten wie Abdecken der Böden,
sichern von Mietereintum,
komplette einschließlich Lieferung von Abdeckmaterial,
Platzirung von Nasssauggeräten sowie aller Transport-
u.
Entsorgungsleistungen
Menge: 20,000 lfdm

**20.70 Einhausungen**
Mehraufwand für Einhausungen für Betonschneidearbeiten,
als beidseitige Staubschutzwand,
2 x 1 m
incl. Demontage
liefern u. herstellen
Menge: 15,000 Stck

**20.80 Demontage von Stahlzargen**
Vorhandene Stahlzargen innerhalb der
Betonwände demontieren,
Höhe bis 2.000 mm
Breite bis 900 mm
incl. aller Transporte sowie kompletter Entsorgung
des Abbruchgutes
Menge: 6,000 Stck

**20.90 Demonatge Rohr**
Demontage von Kunststoffrohr bzw. Gussrohr,
Durchmesser 110 mm,
zur anschließenden Entsorgung,
incl. aller Transporte auf u. außerhalb der Baustelle
Menge: 140,000 m

### Bereich 30 Wand- u. Deckenverkleidungen

**30.10 Trockenbau-Unterhangdecke**
Trockenbau-Unterhangdecke,
nichttragend,
ohne Brandschutzfunktionen,
aus Gibskartonbauplatten, Einfachbeplankung,
incl. erforderlicher Unterkonstruktion aus
verzinkten Stahlblechprofilen,
mit 12, 5 mm starken GKF-Bauplatten beplankt,
umlaufend zur vorhandenen Wand mit Dichtungsband
versehen,
Anschluß zur Umfassungskonstruktion mittels
Trennwandkitt zusätzlich anarbeiten,
vollflächig verspachtelt u. malerfertig geschliffen,
Unterkonstruktion bestehend aus verz.
Stahlblechprofilen CW/UW 50/50 (40)/06
Profilabstand:  max. 62,5 cm
Beplankung:  1 x 12,5 mm GK
Einbauort:  Flurbereiche der WE
angebotenes Fabrikat:..............................
nach den Herstellerrichtlinien bzw. den geltenden
Vorschriften errichtet
Menge: 160,000 m²
Zuordnung: 351

**30.20 Acrylfuge**
Acrylfuge herstellen,
im Bereich der Wandanschlüsse herstellen einer
dauerelastischen Verfugung,
überstreichbar,
Fugenstärke: max. 8 mm
incl. eventueller vorheriger Hinterfüllung,
komplett liefern u. herstellen
Menge: 325,000 lfdm
Zuordnung: 351

**30.30 Revisionsklappe**
Revisionsklappe für Wand- oder  Deckeneinbau,
geeignet zum Einbau in Trockenbaukonstruktionen,
aus verz. Stahlblech,
weiß beschichtet,
mit 4 verdeckten Haltelaschen,
mit einfacher Verriegelung über 4-Kant,
incl. erforderlichen Schlüssel,
Abmessungen: 300 x 300 mm
einschließlich notwendigen Ausschnitt im Trockenbau u.
eventueller Stahlblechwechsel,
komplett liefern u. montieren
Menge: 40,000 Stck

**30.40 Leistung wie vor beschrieben**
Leistung wie vor im vollen Wortlaut beschrieben,
jedoch 200 x 200 mm
Menge: 35,000 Stck

**30.50 Herstellen einer F 90 Schachtkonstruktion**
Herstellen einer Schachtkonstruktion,
zur Verkleidung der Elektrosteigestränge/
Elektroverteilung,
bestehend aus Unterkonstruktion sowie geprüften
Gipsvliesplatten (F90), rauchdicht,
Gesamtkonstruktion mit bauaufsichtlicher Zustimmung
der Brandwiderstandsklasse F90,
Hersteller: Knauf oder gleichw.
angebotenes
Fabrikat:..............................................
.....
Typ: Firebord systemrein,
mit Zertifizierungsnachweis
Beplanungsstärke:  größer/ gleich 25 mm
Schachtkonstruktion:  als zweiseitiger Winkel,
  beidseitig ansetzend an
vorhandene Betonwände
Schachtabmessungen:  Höhe: bis 2.600 mm
  Breite: bis 2.400 mm
  Tiefe: bis 400 mm
(konkrete Maße sind vor Ort zu nehmen u. je nach
Örtlichkeit aufzumessen sowie anzupassen),
Konstruktion incl. erforderlicher systemgeprüfter u.
systemreiner
Unterkonstrktion aus verz. Stahlblechppofilen,
einschließlich in Anzahl u. Dimension ausreichender
Aussteifungen,
incl. Herstellen von 1 Stück Ausschnitt zum Einbau von
Revisionsklappen,
Ausschnittgröße pro Ausschnitt ca. 600 x 800 mm,
einschließlich umlaufender Aussteifungen für den Einbau
einer
genormten sowie geprüften Revisionsklappe F 30 oder
besser,
incl. kompletter Verspachtelung beider Beplanungslagen,
Setzen von Eckschutzschienen, Herstellen einer weiterverarbeitungsfähigen Oberfläche,
Abdichtung der Wand- u. Deckenanschlüsse mittels
systemreinen u. zugelassenen dauerelastischen
Brandschutzkitt,
einschließlich aller erforderlichen Nebenarbeiten als
Komplettleistung liefern u. herstellen
Menge: 20,000 Stck

*Hinweis*
Nachfolgend ausgeschriebene Tür ist auf Grund
durchgeführter Bemusterungen bzw. Abstimmungen mit dem
zuständigen Brandschutzamt zwingend anzubieten.
Alternativen können nicht akzeptiert werden.

**30.60 Revisionstür**
Revisionstür T 30,
Fabrikat: PRIORIT
Typ: Priodooe EVX, EV 31-096-081
1 flüglig, rauchdicht,
Feuerwiderstand 30 min, analog F30 nach DIN 4102 T 2,
geprüft, mit Zulassung u. Prüfnummer,
geeignet für den Aufbau auf GKF-Schachtwänden,
fertig beschichtet mit Melaminharz,
Farbe: lichtgrau RAL 7035,
Verschluss über Drehriegel mit 4-Kant (8 mm),
Montage aufsitzend auf fertigen Unterbau,
Maße:
H x B x T in mm:  1195 x 1045 x 51 mm
geeignet für Lochmaß 965 x 815 mm,
komplett liefern u. montieren
Menge: 20,000 Stck

**30.70 Revisionstür**
Revisionstür T 30,
Fabrikat: PRIORIT
Typ: Priodooe EVX, EV 31-096-081
1 flüglig, rauchdicht,
Feuerwiderstand 30 min, analog F30 nach DIN 4102 T 2,
geprüft, mit Zulassung u. Prüfnummer,
geeignet für den Aufbau auf GKF-Schachtwänden,
fertig beschichtet mit Melaminharz,
Farbe: lichtgrau RAL 7035,
Verschluss über Drehriegel mit 4-Kant (8 mm),
Montage aufsitzend auf fertigen Unterbau,
Maße:
H x B x T in mm:  1110 x925 x 42 mm
geeignet für Lochmaß 1000 x 825 mm,
komplett liefern u. montieren
Menge: 1,000 Stck

**30.80 Herstellen einer F 90 Trassenverkleidung**
Herstellen von 2 seitigen Trockenbauverkleidung,
F90, rauchdicht, ohne Ausschnitte oder Einbauten,
zur Verkleidung von Rohrtrassen bzw. Kabelpritschen im
Treppenhausbereich,
bestehend aus Unterkonstruktion sowie geprüften
Gipsvliesplatten (F90), rauchdicht,
Gesamtkonstruktion mit bauaufsichtlicher Zustimmung
der Brandwiderstandsklasse F90,
zweiseitig angeschlagen an Massivkonstruktionen,
Hersteller: Knauf oder gleichw.
angebotenes
Fabrikat:..............................................
.....
Typ: Firebord systemrein,
mit Zertifizierungsnachweis
Beplanungsstärke: größer/ gleich 25 mm
Konstruktion:  als zweiseitiger Winkel,
beidseitig ansetzend an  vorhandene Betonwände
Abmessungen:  Höhe: bis 600 mm
  Breite: bis
2.600 mm
  Tiefe: bis 400 mm
(konkrete Maße sind vor Ort zu nehmen u. je nach
Örtlichkeit aufzumessen sowie anzupassen),
Konstruktion incl. erforderlicher systemgeprüfter u.
systemreiner
Unterkonstrktion aus verz. Stahlblechppofilen,
einschließlich in Anzahl u. Dimension ausreichender
Aussteifungen,
incl. kompletter Verspachtelung beider Beplanungslagen,
Setzen von Eckschutzschienen, Herstellen einer weiterverarbeitungsfähigen Oberfläche,
Abdichtung der Wand- u. Deckenanschlüsse mittels
systemreinen u. zugelassenen dauerelastischen
Brandschutzkitt,
einschließlich aller erforderlichen Nebenarbeiten als
Komplettleistung liefern u. herstellen
Menge: 4,000 Stck

**30.90 Wandverkofferung**
Wandverkofferung, freistehend, 2-seitig, als Winkel,
bestehend aus CW-Profilen 50 mm,
beidseitig ansetzbar an vorh. Massivkonstruktionen,
incl. notwendiger Aussteifung,
mit Beplanung aus GKF-Bauplatten, Stärke 12,5 mm,
einlagig,
max. Breite: 1.300 mm  x 350 mm,
max. Höhe:  2.600 mm
Wandanschluss mit Dämmfilzstreifen,
komplett einschließlich erforderlicher
Fugenverspachtelung sowie
dauerelastischer Versiegelung zum Wandanschluss,
komplett liefern u. montieren
Menge: 55,000 m2

**30.100 Leistung wie vor beschrieben**
Leistung wie vor beschrieben,
jedoch max. Breite bis 800 mm (abgewickelt)
Menge: 40,000 m2

**30.110 Leistung wie vor beschrieben**
Leistung wie vor beschrieben,
jedoch max. Breite bis 300 mm (abgewickelt)
Menge: 80,000 m2

**30.120 Trockenputz**
Trockenputz,
im Klebeverfahren, mit Ansetzbinder auf unebenen
Untergrund,
als Verkleidung von Beton-Wandscheiben im
Küchenbereich,
bestehend aus:
GK-Bauplatte 12,5 mm,
einlagig, vollflächig malerfertig verspachtelt,
alle Bauteilanschlüsse mit dauerleastischer Fuge
versiegelt,
komplett liefern u. herstellen
Menge: 40,000 m²

**30.130 Kantenschutzprofil**
Kantenschutzprofil,
aus Aluminium, 90 °, 25 x 25 x 0,5 mm,
zur Montage an Trockenbauverkofferungen,
liefern u. montieren
Menge: 410,000 m

**30.140 Trennwand**
Nichttragende Trennwand,
als Trockenbauwand, aus CW-Profilen,
mit 2-lagiger Beplanung beidseits, Wanddicke 100 mm,
Höhe bis 2,8 m,
Breite im Einzelfall bis 950 mm,
incl. Verspachtelung sowie dauerelastische Anschlüsse
zu allen Bauteilen,
liefern u. montieren
Menge: 10,500 m²

**30.150 Rohrverkleidung**
Rohrverkleidung in Bereich der Nassräume
herstellen,
aus verklebten Wedi-Bauplatten,
ohne weitere Unterkonstruktion als 2-seigen Winkel
zwischen
Wand u. Boden herstellen,
incl. dauerelastischen Fugenanschluss,
Herstellung einer weiterverarbeitungsfähigen Oberfläche
Menge: 110,000 lfdm

**30.160 Deckenflächen anspachteln**
Deckenflächen im Bereich der neu installierten Schächte
verputzen u. anspachteln,
Ausbruchstellen außerhalb der Schächte mittels
Gipsputz auswerfen,
Oberfläche putzbündig anspachteln,
herstellen einer weiterverarbeitungsfähigen Oberfläche,
unter Beachtung der Leistungserbringung an
Kleinstflächen,
incl. aller Nebenarbeiten als Komplettleistung
liefern u. herstellen
Menge: 60,000 m²

**30.170 Verputzen von Wandflächen**
Verputzen von Wandflächen
im Bereich abgebrochener Wandanschlüsse oder neu eingebauter Türen,
säubern des Untergrundes u. in bis zu zwei
Arbeitsgängen abziehen von Wandputz, als Kalkgibsputz,
bündig zu den vorhandenen Wandflächen fuchtend abziehen
u. glatt ausreiben,
incl. aller erforderlichen Nebenarbeiten, nach den
geltenden Vorschriften bzw. den Herstellerrichtlinien
ausführen,
Putzstärke:  ca. 30 mm
liefern u. herstellen
Menge: 25,000 m2
Zuordnung: 345

**30.180 Durchbrüche schließen**
Rohrdurchbrüche im Bereich der Wohnungen schließen,
Auffüllen mittels Brandschutzwolle,
Schließen im Bereich des Fußboden mittels Beton,
Schließen im Bereich der Decke mittels Gips,
beidseits herstellen einer weiterverarbeitungsfähigen
Oberfläche
Menge: 350,000 Stck

**30.190 Durchbrüche schließen KG**
Rohrdurchbrüche im Bereich Kellergeschoss schließen,
Aufmauern mittels Kalksandstein,
beidseitig mittels Kalk/ Gips-Putz verputzen,
Größe: 500 x 260 mm
beidseits herstellen einer weiterverarbeitungsfähigen
Oberfläche
Menge: 50,000 Stck

**30.200 Revisionstür F 30**
Revisionsklappe,
Feuerwiderstandklasse F 30, nach DIN 4102 T 2,
angebotenes
Fabrikat:........................................
1-flüglig, rauchdicht,
mit Zulassung u. Prüfnummer,
geeignet zum Einbau in F 30 Deckensystem,
Verschluss mit Drehriegel u. Vierkant,
Abmessungen: 300 x 300 mm
liefern . montieren
Menge: 4,000 Stck

### Bereich 40 Sonstige Leistungen

**40.10 Abhobeln bzw. Abschneiden vorhandener Ba**
Abhobeln bzw. Abschneiden vorhandener Badtüren
nach erfolgter Fliesenverlegung gemäß neu entstehender
Fußbodenhöhe,
incl. aller erforderlichen Nebenleistungen bzw.
Transporte
Menge: 15,000 Stck
Zuordnung: 399

**40.20 Container stellen**
Containeraufstellung,
Container verschließbar,
Containergröße 2,5 Kubikmeter,
nach Aufforderung der Bauleitung bzw. des Bauherrn,
Aufstellen auf vor benannte Stellplätze,
geeeignet zur Entsorgung u. Transport von mietereigenen

Sperrmüll (kein Sondermüll),
sortenrein nach Verwertbarkeit,
einschließlich aller erforderlichen Kippengebühren,
Tronsort- u. Vorhaltekosten,
als Komplettleistung anbieten
Menge: 3,000 Stck

**40.30 Zuschlag**
*** Zuschlagsposition
Zuschlag auf vor benannte Pos.,
für die Entsorgung von nicht sortenrein getrennten
Hausmüll,
jedoch ebenso kein Sondermüll

**40.40 Schließen von Durchbrüchen**
Wand- u. Deckendurchbrüche schließen,
mit Behinderung durch Rohrleitungen bzw. Elektrokabel,
in Massivwänden aus Beton oder Mauerwerk,
Schließen mittels Betonestrich, F90, rauchdicht,
max. Durchbruchgröße: 250 x 300 mm
max. Wand- nzw. Deckenstärke bis 250 mm
incl. aller Nebenarbeiten herstellen
Menge: 90,000 Stck

**40.50 Kernbohrung schließen**
Wand- u. Deckendurchbrüche schließen,
mit Behinderung durch Rohrleitungen bzw. Elektrokabel,
in Massivwänden oder Massivdecken aus Beton oder
Mauerwerk,
Kernbohrungen, max. Durchmesser: 100 mm
Schließen mittels Betonestrich, F90, rauchdicht,
einschließlich der Anfertigung eventueller Schalungen,
incl. aller Nebenarbeiten herstellen
Menge: 90,000 Stck

**40.60 Schließen von Durchbrüchen**
Deckendurchbrüche schließen,
im Bereich der Nassräume,
mit Behinderung durch Rohrleitungen bzw. Elektrokabel,
in Massivdecken aus Beton,
max. Durchbruchgröße: 300 x 600 mm
max. Deckenstärke bis 250 mm,
einschließlich herstellen einer verlorenen Schalung
mit allen Rohrausschnitten,
Schließen mittels Betonestrich, F90, rauchdicht,
incl. aller Nebenarbeiten herstellen
Menge: 55,000 Stck

*Hinweis*
Nachfolgend aufgeführte Stundenlohnleistungen können
für Arbeiten in Anspruch genommen werden, welche nicht
Umfang der vorliegenden Ausschreibung sind.
Dabei gilt:

1. Es werden nur solche Stunden bestätigt, welche der
  Qualifikation der auszuführenden Arbeiten
  entsprechen.
2. Es werden nur Stunden bezahlt, welche von der örtlichen Bauleitung bestätigt wurden. Dabei ist stets
  eine Bestätigung vor Inanspruchnahme erforderlich.

### Bereich 50 Stundenlohnleistungen

**50.10 Monteurstunde**
Facharbeiter
Menge: 30,000 h
Zuordnung: 399

**50.20 Helferstunde**
Menge: 30,000 h
Zuordnung: 399

USt %: 19,00
